# Jülich - Brainergy Hub-Außenanlagen
Angebotsaufforderung (GAEB DA XML 3.3, DA83)
Projekt: 26-01
Währung: EUR
Erstellt mit: GXML Toolbox V3.3 R20220330, ORCA AVA 26.0.8 26.00.08, 14.03.2026

## 03 Brainergy Hub Jülich - Wartungsvertrag VE 501 BA 2 - GaLaBau

### 01 Pflanzflächen (KG 574 nach DIN)

#### Titel 01.01 Fertigstellungspflege

*Hinweis: --- Fertigstellungspflege Bäume ---*
1. Fertigstellungspflege gem. DIN 18916 für den Zeitraum bis zur Abnahme der Pflanzen/der Vegetationsflächen.

2. Bei der baulichen Abnahme werden die Mengen und Qualitäten der Pflanzen abgenommen.
Die Voraussetzung für eine erfolgreiche Abnahme der Fertigstellungspflege bei Bäumen, Sträucher und Stauden ist gegeben, wenn ein sicherer Anwuchserfolg erkennbar ist.

3. Der Zeitpunkt eines Pflegeganges ist der örtlichen Bauüberwachung mind. 2 Tage vor Ausführung der Arbeiten schriftlich anzuzeigen.
Jeder Pflegegang ist durch Rapportbuch (mit Leistung/Datum/Unterschrift der örtlichen Bauüberwachung) nachzuweisen.

4. Bei der Pflege anfallendes Material ist zu entsorgen. Anfallende Gebühren sind in die Positionen einzukalkulieren.

5. Für Düngergaben sind die Original-Lieferscheine der örtlichen Bauüberwachung zu übergeben und von dieser bestätigen zu lassen.

6. Zusätzliche Bewässerungsgänge sind in Abhängikeit von den natürlichen Niederschlägen nach Zustimmung/Aufforderung durch den AG/die örtliche Bauüberwachung auszuführen.
Jeder Bewässerungsgang ist durch Rapportbuch mit Datum/Unterschrift der örtlichen Bauüberwachung nachzuweisen.

7. Wasser ist vom AN zu liefern. Anfallende Gebühren und alle Aufwendungen sind in die Positionen einzukalkulieren.

8. Pflanzenausfälle müssen umgehend ersetzt werden.

9. Pflanzenschutzmassnahmen gegen Pilzkrankheiten und Schädlinge dürfen nur nach Zustimmung durch den AG und nur mit genehmigten Mitteln (s. Pflanzenschutzgesetz, § 6 Anwendung von Pflanzenschutzmitteln im Freiland) ausgeführt werden.

**01.01.10 Fertigstellungspflege für Hochstämme/Solitärbäume durchführen**
Fertigstellungspflege für (mehrstämmige) Hochstämme/Solitärbäume gem. DIN 18916 durchführen.
Es sind 2 Arbeitsgänge vorgesehen, dabei sind die Vorbemerkungen zur Fertigstellungspflege Gehölze zwingend zu beachten.

Die Pflege beinhaltet folgende Leistungen:
- Verankerungen prüfen und gegebenenfalls nachrichten. - Verdunstungsschutz prüfen und ggf. nacharbeiten.
- Unerwünschten Aufwuchs und Fremdstoffe entfernen.
- Laub aufsammeln.
- Abgestorbene Teile ausschneiden
- Ggf. Korrekturschnitt vornehmen.
- Anfallendes Material der geordneten Verwertung nach
  Wahl des AN zuführen.
- Bodenlockerung im Bereich der Baumscheiben,
  Lockerungstiefe 3 cm
- Gießrand wieder herstellen
- Ergänzung der Abdeckung aus Rindenhumus
- auf Parasiten und Pilzerkrankungen kontrollieren und ggf. behandeln.

Für den EP der Position ist wie folgt zu kalkulieren:
EP pro Arbeitsgang x 2 Arbeitsgänge = EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 85,000 Stk

**01.01.20 Fertigstellungspflege: Hochstämme/Solitärbäume bewässern**
Bewässerungsgänge für (mehrstämmige) Hochstämme/Solitärbäume im Rahmen der Fertigstellungspflege durchführen.
Es sind 6 Arbeitsgänge vorgesehen, dabei sind die Vorbemerkungen zur Fertigstellungspflege Gehölze zwingend zu beachten.
Das Wasser muss vom AN angeliefert werden.
Mindestwassermenge je Arbeitsgang 150 l/Baum.

Zeitpunkt in Abhängigkeit von den natürlichen Niederschlägen nach Zustimmung/Aufforderung durch den AG.

Für den EP der Pos. ist wie folgt zu kalkulieren:
EP pro Arbeitsgang x 6 Arbeitsgänge = EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 85,000 Stk

**01.01.30 Fertigstellungspflege: Hochstämme/Solitärbäume düngen**
Düngung für Hochstämme/Solitärbäume im Rahmen der Fertigstellungspflege durchführen.
Es ist 1 Arbeitsgang vorgesehen, dabei sind die Vorbemerkungen zur Fertigstellungspflege Gehölze zwingend zu beachten.
Ein Arbeitsgang mit mineralischem Dünger und ein Arbeitsgang mit organischem Depotdünger.
Aufwandmenge bis 300 g / Baum.

Für den EP der Pos. ist wie folgt zu kalkulieren:
EP pro Arbeitsgang x 1 Arbeitsgang = EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 85,000 Stk

### 02 Sonstiges zur KG 570 (KG 579 nach DIN)

#### Titel 02.01 Entwicklungspflege

*Hinweis: --- Entwicklungspflege Bäume ---*
1. Entwicklungspflege gem. DIN 18919 für einen Zeitraum von 2 Vegetionsperioden nach der Abnahme der Pflanzen.

2. Der Zeitpunkt eines Pflegeganges ist der örtlichen Bauüberwachung mind. 2 Tage vor Ausführung der Arbeiten schriftlich anzuzeigen.
Jeder Pflegegang ist durch Rapportbuch (mit Leistung/Datum/Unterschrift der örtlichen Bauüberwachung) nachzuweisen.

3. Bei der Pflege anfallendes Material ist zu entsorgen. Anfallende Gebühren sind in die Positionen einzukalkulieren.

4. Für Düngergaben sind die Original-Lieferscheine der örtlichen Bauüberwachung zu übergeben und von dieser bestätigen zu lassen.

5. Zusätzliche Bewässerungsgänge sind in Abhängigkeit von den natürlichen Niederschlägen nach Zustimmung/Aufforderung durch den AG/die örtliche Bauüberwachung auszuführen.
Jeder Bewässerungsgang ist durch Rapportbuch mit Datum/Unterschrift der örtlichen Bauüberwachung nachzuweisen.

6. Wasser ist vom AN zu liefern. Anfallende Gebühren und alle Aufwendungen sind in die Positionen einzukalkulieren.

7. Pflanzenausfälle müssen umgehend ersetzt werden.

8. Der Einsatz von Pflanzenschutzmitteln ist nicht zulässig.

**02.01.10 Entwicklungspflege für Hochstämme/Solitärbäume durchführen**
Entwicklungspflege für (mehrstämmige) Hochstämme/Solitärbäume gem. DIN 18916 durchführen.
Es sind 2 Arbeitsgänge vorgesehen, dabei sind die Vorbemerkungen zur "Entwicklungspflege Bäume" zwingend zu beachten.

Die Pflege beinhaltet folgende Leistungen:
- Verankerungen prüfen und gegebenenfalls nachrichten. - Verdunstungsschutz prüfen und ggf. nacharbeiten.
- Unerwünschten Aufwuchs und Fremdstoffe entfernen.
- Laub aufsammeln.
- Abgestorbene Teile ausschneiden
- Anfallendes Material der geordneten Verwertung nach
  Wahl des AN zuführen.
- Bodenlockerung im Bereich der Baumscheiben,
  Lockerungstiefe 3 cm
- Gießrand wieder herstellen
- Ergänzung der Abdeckung aus Rindenhumus

Für den EP der Position ist wie folgt zu kalkulieren:
EP pro Arbeitsgang x 2 Arbeitsgänge = EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 85,000 Stk

**02.01.20 Entwicklungspflege: Hochstämme/Solitärbäume bewässern**
Bewässerungsgänge für (mehrstämmige) Hochstämme/Solitärbäume im Rahmen der Entwicklungspflege durchführen.
Es sind 6 Arbeitsgänge vorgesehen, dabei sind die Vorbemerkungen zur "Entwicklungspflege Bäume" zwingend zu beachten.
Das Wasser wird nicht bauseits gestellt und ist vom AN anzuliefern. Diese Kosten sind in den EP einzukalkulieren,
Mindestwassermenge je Arbeitsgang 150 l/Baum.

Für den EP der Pos. ist wie folgt zu kalkulieren:
EP pro Arbeitsgang x 6 Arbeitsgänge = EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 85,000 Stk

**02.01.30 Entwicklungspflege: Hochstämme/Solitärbäume düngen**
Düngung für (mehrstämmige) Hochstämme/Solitärbäume im Rahmen der Entwicklungspflege durchführen.
Es sind 2 Arbeitsgänge vorgesehen, dabei sind die Vorbemerkungen zur "Entwicklungspflege Bäume" zwingend zu beachten.
Die Düngung erfolgt mit organischem Depotdünger, der Dünger muss auf die Pflanzenart abgestimmt sein.
Aufwandmenge bis 300 g / Baum.

Für den EP der Pos. ist wie folgt zu kalkulieren:
EP pro Arbeitsgang x 2 Arbeitsgänge = EP der Position.
Die vorgesehenen Pflegeleistungen sind durchschnittliche Regelannahmen.
Der Nachweis für die Arbeitsgänge ist zu erbringen.
Die Abrechnung erfolgt nach tatsächlich ausgeführten Arbeitsgängen im Verhältnis zu den ausgeschrieben
Arbeitsgängen.

Die einzelnen Düngegänge sind der Bauüberwachung vor Arbeitsbeginn anzuzeigen. Bei Nichteinhalten wird dies
als Minderungsgrund betrachtet und eine entsprechende Kürzung vorgenommen.
Abrechnung erfolgt nach Stundenzettel (mit Angabe des Datums des Pflegeganges).
Menge: 85,000 Stk

*Hinweis: --- Entwicklungspflege Ansaatflächen ---*
1. Entwicklungspflege gem. DIN 18919 für einen Zeitraum von 2 Vegetionsperioden nach der Abnahme der Ansaatflächen.

2. Der Zeitpunkt eines Pflegeganges ist der örtlichen Bauüberwachung mind. 2 Tage vor Ausführung der Arbeiten schriftlich anzuzeigen.
Jeder Pflegegang ist durch Rapportbuch (mit Leistung/Datum/Unterschrift der örtlichen Bauüberwachung) nachzuweisen.

3. Bei der Pflege anfallendes Material ist zu entsorgen. Anfallende Gebühren sind in die Positionen einzukalkulieren.

4. Für Düngergaben sind die Original-Lieferscheine der örtlichen Bauüberwachung zu übergeben und von dieser bestätigen zu lassen.

5. Zusätzliche Bewässerungsgänge sind in Abhängigkeit von den natürlichen Niederschlägen nach Zustimmung/Aufforderung durch den AG/die örtliche Bauüberwachung auszuführen.
Jeder Bewässerungsgang ist durch Rapportbuch mit Datum/Unterschrift der örtlichen Bauüberwachung nachzuweisen.

7. Wasser ist vom AN zu liefern. Anfallende Gebühren und alle Aufwendungen sind in die Positionen einzukalkulieren.

8. Kahlstellen müssen umgehend nachgesät werden.

9. Pflanzenschutzmassnahmen gegen Pilzkrankheiten und Schädlinge dürfen nur nach Zustimmung durch den AG und nur mit genehmigten Mitteln (s. Pflanzenschutzgesetz, § 6 Anwendung von Pflanzenschutzmitteln im Freiland) ausgeführt werden.

**02.01.40 Entwicklungspflege: Mähen von Landschaftsrasen/wiesenähnlichen Flächen**
Mähen von Landschaftsrasen/wiesenähnlichen Flächen im Rahmen der Entwicklungspflege.
Schnitthöhe 10 cm

Es sind 4 Schnitte vorgesehen, Ausführung der Schnitte je einmal im Frühsommer nach der Blüte und im Herbst
Der Wiesenflächen dürfen nur mit glattschneidenden
Geräten geschnitten werden.

Das Schnittgut ist auf LKW des AN zu laden, zu transportieren und zu entsorgen,
Abfuhr zum Lager oder zur Anlage nach Wahl des AN, Abfallschlüssel nach AVV (Abfallverzeichnis-Verordnung) 200201 biologisch abbaubare Abfälle, Vergütung der Entsorgung übernimmt AN.

Für den EP der Pos. ist wie folgt zu kalkulieren:
EP pro Arbeitsgang x 4 Arbeitsgänge= EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 4720,000 m2

**02.01.50 Entwicklungspflege: Landschaftsrasen/wiesenähnlichen Flächen wässern**
Bewässerungsgänge der Landschaftsrasen/wiesenähnlichen Flächen im Rahmen der Entwicklungspflege durchführen.
Es sind 6 Arbeitsgänge vorgesehen.
Mindestwassermenge je Arbeitsgang 20 l/ m2,
erforderlichenfalls in mehreren Gaben auszubringen.
Das Wasser muss geliefert werden.

Für den EP der Pos. ist wie folgt zu kalkulieren:
EP pro Arbeitsgang x 6 Arbeitsgänge= EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 4720,000 m2

**02.01.60 Entwicklungspflege für Rasenflächen durchführen**
Entwicklungspflege für Rasenflächen gem. DIN 18 917 durchführen.
Es sind 20 Arbeitsgänge vorgesehen
Jeder Pflegegang beinhaltet folgende Leistungen:
- Mähen: Der Rasen darf nur mit glattschneidenden
  Geräten geschnitten werden.
  Wuchshöhe des Rasens 4-6 cm, Schnitthöhe auf 2 cm.
- Schnittgut entfernen
- Laub sammeln und entfernen
- Unrat auflesen und entfernen
- Wurzelunkräuter ausstechen
- Kahlstellen nachsäen

Anfallendes Material der Verwertung nach Wahl des AN zuführen.

Für den EP der Pos. ist wie folgt zu kalkulieren:
EP pro Arbeitsgang x 20 Arbeitsgänge= EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 1020,000 m2

**02.01.70 Entwicklungspflege: Rasenflächen wässern**
Bewässerungsgänge der Rasenflächen im Rahmen der Entwicklungspflege durchführen.
Es sind 10 Arbeitsgänge vorgesehen.
Mindestwassermenge je Arbeitsgang 20 l/ m2,
erforderlichenfalls in mehreren Gaben auszubringen.
Das Wasser muss geliefert werden.

Für den EP der Pos. ist wie folgt zu kalkulieren:
EP pro Arbeitsgang x 10 Arbeitsgänge= EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 1020,000 m2

**02.01.80 Entwicklungspflege: Rasenflächen düngen**
Rasenflächen mit einem organischen Dünger mit 4 bis max. 5g/m² Stickstoff (Rein-N) entsprechend der Empfehlung des Pflanzenschutzamtes im Rahmen der Entwicklungspflege düngen.
Es sind 2 Arbeitsgänge vorgesehen.

Für den EP der Pos. ist wie folgt zu kalkulieren:
EP pro Arbeitsgang x 2 Arbeitsgänge= EP der Position.
Die vorgesehenen Pflegeleistungen sind durchschnittliche Regelannahmen.
Der Nachweis für die Arbeitsgänge ist zu erbringen.
Die Abrechnung erfolgt nach tatsächlich ausgeführten Arbeitsgängen im Verhältnis zu den ausgeschrieben
Arbeitsgängen.

Die einzelnen Düngegänge sind der Bauüberwachung vor Arbeitsbeginn anzuzeigen. Bei Nichteinhalten wird dies
als Minderungsgrund betrachtet und eine entsprechende Kürzung vorgenommen.
Abrechnung erfolgt nach Stundenzettel (mit Angabe des Datums des Pflegeganges).
Menge: 1020,000 m2

#### Titel 02.02 Unterhaltungspflege

*Hinweis: --- Unterhaltungspflege Bäume ---*
1. Unterhaltungspflege gem. DIN 18919 für einen Zeitraum von 2 Vegetationsperioden nach der Entwicklungspflege.

2. Der Zeitpunkt eines Pflegeganges ist der örtlichen Bauüberwachung mind. 2 Tage vor Ausführung der Arbeiten schriftlich anzuzeigen.
Jeder Pflegegang ist durch Rapportbuch (mit Leistung/Datum/Unterschrift der örtlichen Bauüberwachung) nachzuweisen.

3. Bei der Pflege anfallendes Material ist zu entsorgen. Anfallende Gebühren sind in die Positionen einzukalkulieren.

4. Für Düngergaben sind die Original-Lieferscheine der örtlichen Bauüberwachung zu übergeben und von dieser bestätigen zu lassen.

5. Zusätzliche Bewässerungsgänge sind in Abhängigkeit von den natürlichen Niederschlägen nach Zustimmung/Aufforderung durch den AG/die örtliche Bauüberwachung auszuführen.
Jeder Bewässerungsgang ist durch Rapportbuch mit Datum/Unterschrift der örtlichen Bauüberwachung nachzuweisen.

6. Wasser ist vom AN zu liefern. Anfallende Gebühren und alle Aufwendungen sind in die Positionen einzukalkulieren.

7. Pflanzenausfälle müssen umgehend ersetzt werden.

8. Der Einsatz von Pflanzenschutzmitteln ist nicht zulässig.

**02.02.10 Unterhaltungspflege für Hochstämme/Solitärbäume durchführen**
Unterhaltungspflege für (mehrstämmige) Hochstämme/Solitärbäume gem. DIN 18916 durchführen.
Es ist 1 Arbeitsgang vorgesehen, dabei sind die Vorbemerkungen zur "Entwicklungspflege Bäume" zwingend zu beachten.

Die Pflege beinhaltet folgende Leistungen:
- Verankerungen prüfen und gegebenenfalls nachrichten. - Verdunstungsschutz prüfen und ggf. nacharbeiten.
- Unerwünschten Aufwuchs und Fremdstoffe entfernen.
- Laub aufsammeln.
- Abgestorbene Teile ausschneiden
- Anfallendes Material der geordneten Verwertung nach
  Wahl des AN zuführen.
- Bodenlockerung im Bereich der Baumscheiben,
  Lockerungstiefe 3 cm
- Gießrand wieder herstellen
- Ergänzung der Abdeckung aus Rindenhumus

Für den EP der Position ist wie folgt zu kalkulieren:
EP pro Arbeitsgang x 1 Arbeitsgang = EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 85,000 Stk

**02.02.20 Unterhaltungspflege: Hochstämme/Solitärbäume bewässern**
Bewässerungsgänge für (mehrstämmige) Hochstämme/Solitärbäume im Rahmen der Unterhaltungspflege durchführen.
Es sind 3 Arbeitsgänge vorgesehen, dabei sind die Vorbemerkungen zur "Entwicklungspflege Bäume" zwingend zu beachten.
Das Wasser wird nicht bauseits gestellt und ist vom AN anzuliefern. Diese Kosten sind in den EP einzukalkulieren,
Mindestwassermenge je Arbeitsgang 150 l/Baum.

Für den EP der Pos. ist wie folgt zu kalkulieren:
EP pro Arbeitsgang x 3 Arbeitsgänge = EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 85,000 Stk

**02.02.30 Unterhaltungspflege: Hochstämme/Solitärbäume düngen**
Düngung für (mehrstämmige) Hochstämme/Solitärbäume im Rahmen der Unterhaltungspflege durchführen.
Es ist 1 Arbeitsgang vorgesehen, dabei sind die Vorbemerkungen zur "Unterhaltungspflege Bäume" zwingend zu beachten.
Die Düngung erfolgt mit organischem Depotdünger, der Dünger muss auf die Pflanzenart abgestimmt sein.
Aufwandmenge bis 300 g / Baum.

Für den EP der Pos. ist wie folgt zu kalkulieren:
EP pro Arbeitsgang x 1 Arbeitsgang = EP der Position.
Die vorgesehenen Pflegeleistungen sind durchschnittliche Regelannahmen.
Der Nachweis für die Arbeitsgänge ist zu erbringen.
Die Abrechnung erfolgt nach tatsächlich ausgeführten Arbeitsgängen im Verhältnis zu den ausgeschrieben
Arbeitsgängen.

Die einzelnen Düngegänge sind der Bauüberwachung vor Arbeitsbeginn anzuzeigen. Bei Nichteinhalten wird dies
als Minderungsgrund betrachtet und eine entsprechende Kürzung vorgenommen.
Abrechnung erfolgt nach Stundenzettel (mit Angabe des Datums des Pflegeganges).
Menge: 85,000 Stk

*Hinweis: --- Unterhaltungspflege Ansaatflächen ---*
1. Unterhaltungspflege gem. DIN 18916 für einen Zeitraum von 2 Vegetationsperioden nach der Entwicklungspflege.

2. Der Zeitpunkt eines Pflegeganges ist der örtlichen Bauüberwachung mind. 2 Tage vor Ausführung der Arbeiten schriftlich anzuzeigen.
Jeder Pflegegang ist durch Rapportbuch (mit Leistung/Datum/Unterschrift der örtlichen Bauüberwachung) nachzuweisen.

3. Bei der Pflege anfallendes Material ist zu entsorgen. Anfallende Gebühren sind in die Positionen einzukalkulieren.

4. Für Düngergaben sind die Original-Lieferscheine der örtlichen Bauüberwachung zu übergeben und von dieser bestätigen zu lassen.

5. Zusätzliche Bewässerungsgänge sind in Abhängigkeit von den natürlichen Niederschlägen nach Zustimmung/Aufforderung durch den AG/die örtliche Bauüberwachung auszuführen.
Jeder Bewässerungsgang ist durch Rapportbuch mit Datum/Unterschrift der örtlichen Bauüberwachung nachzuweisen.

7. Wasser ist vom AN zu liefern. Anfallende Gebühren und alle Aufwendungen sind in die Positionen einzukalkulieren.

8. Kahlstellen müssen umgehend nachgesät werden.

9. Pflanzenschutzmassnahmen gegen Pilzkrankheiten und Schädlinge dürfen nur nach Zustimmung durch den AG und nur mit genehmigten Mitteln (s. Pflanzenschutzgesetz, § 6 Anwendung von Pflanzenschutzmitteln im Freiland) ausgeführt werden.

**02.02.40 Unterhaltungspflege: Mähen von Landschaftsrasen/wiesenähnlichen Flächen**
Mähen von Landschaftsrasen/wiesenähnlichen Flächen im Rahmen der Unterhaltungspflege.
Schnitthöhe 10 cm

Es sind 4 Schnitte vorgesehen, Ausführung der Schnitte je einmal im Frühsommer nach der Blüte und im Herbst
Der Wiesenflächen dürfen nur mit glattschneidenden
Geräten geschnitten werden.

Das Schnittgut ist auf LKW des AN zu laden, zu transportieren und zu entsorgen,
Abfuhr zum Lager oder zur Anlage nach Wahl des AN, Abfallschlüssel nach AVV (Abfallverzeichnis-Verordnung) 200201 biologisch abbaubare Abfälle, Vergütung der Entsorgung übernimmt AN.

Für den EP der Pos. ist wie folgt zu kalkulieren:
EP pro Arbeitsgang x 4 Arbeitsgänge= EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 4720,000 m2

**02.02.50 Unterhaltungspflege: Landschaftsrasen/wiesenähnlichen Flächen wässern**
Bewässerungsgänge der Landschaftsrasen/wiesenähnlichen Flächen im Rahmen der Unterhaltungspflege durchführen.
Es sind 3 Arbeitsgänge vorgesehen.
Mindestwassermenge je Arbeitsgang 20 l/ m2,
erforderlichenfalls in mehreren Gaben auszubringen.
Das Wasser muss geliefert werden.

Für den EP der Pos. ist wie folgt zu kalkulieren:
EP pro Arbeitsgang x 3 Arbeitsgänge= EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 4720,000 m2

**02.02.60 Unterhaltungspflege für Rasenflächen durchführen**
Unterhaltungspflege für Rasenflächen gem. DIN 18 919 durchführen.
Es sind 10 Arbeitsgänge vorgesehen
Jeder Pflegegang beinhaltet folgende Leistungen:
- Mähen: Der Rasen darf nur mit glattschneidenden
  Geräten geschnitten werden.
  Wuchshöhe des Rasens 4-6 cm, Schnitthöhe auf 2 cm.
- Schnittgut entfernen
- Laub sammeln und entfernen
- Unrat auflesen und entfernen
- Wurzelunkräuter ausstechen
- Kahlstellen nachsäen

Anfallendes Material der Verwertung nach Wahl des AN zuführen.

Für den EP der Pos. ist wie folgt zu kalkulieren:
EP pro Arbeitsgang x 10 Arbeitsgänge= EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 1020,000 m2

**02.02.70 Unterhaltungspflege: Rasenflächen wässern**
Bewässerungsgänge der Rasenflächen im Rahmen der Unterhaltungspflege durchführen.
Es sind 5 Arbeitsgänge vorgesehen.
Mindestwassermenge je Arbeitsgang 20 l/ m2,
erforderlichenfalls in mehreren Gaben auszubringen.
Das Wasser muss geliefert werden.

Für den EP der Pos. ist wie folgt zu kalkulieren:
EP pro Arbeitsgang x 5 Arbeitsgänge= EP der Position.
Die vorgesehenen Pflegeleistungen sind durchschnittliche Regelannahmen.
Der Nachweis für die Arbeitsgänge ist zu erbringen.
Die Abrechnung erfolgt nach tatsächlich ausgeführten Arbeitsgängen im Verhältnis zu den ausgeschrieben
Arbeitsgängen.

Die einzelnen Pflegegänge sind der Bauüberwachung vor Arbeitsbeginn anzuzeigen. Bei Nichteinhalten wird dies
als Minderungsgrund betrachtet und eine entsprechende Kürzung vorgenommen.
Abrechnung erfolgt nach Stundenzettel (mit Angabe des Datums des Pflegeganges).
Menge: 1020,000 m2

**02.02.80 Unterhaltungspflege: Rasenflächen düngen**
Rasenflächen mit einem organischen Dünger mit 4 bis max. 5g/m² Stickstoff (Rein-N) entsprechend der Empfehlung des Pflanzenschutzamtes im Rahmen der Unterhaltungspflege düngen.
Es ist 1 Arbeitsgang vorgesehen.

Für den EP der Pos. ist wie folgt zu kalkulieren:
EP pro Arbeitsgang x 1 Arbeitsgang= EP der Position.
Die vorgesehenen Pflegeleistungen sind durchschnittliche Regelannahmen.
Der Nachweis für die Arbeitsgänge ist zu erbringen.
Die Abrechnung erfolgt nach tatsächlich ausgeführten Arbeitsgängen im Verhältnis zu den ausgeschrieben
Arbeitsgängen.

Die einzelnen Düngegänge sind der Bauüberwachung vor Arbeitsbeginn anzuzeigen. Bei Nichteinhalten wird dies
als Minderungsgrund betrachtet und eine entsprechende Kürzung vorgenommen.
Abrechnung erfolgt nach Stundenzettel (mit Angabe des Datums des Pflegeganges).
Menge: 1020,000 m2
